# POSITIV 20 - Positivación de placas de circuitos impresos - de CRC

- Propiedad del archivo: CONSTRUNARIO
- Formato: FIEBDC-3/2012
- Programa: Construnario Versión 3.51
- Fecha de los precios: 26/11/2018
- Divisa: EUR

**82009_AH** u POSITIV 20 - Positivación de placas de circuitos impresos - de CRC
Laca fotopositiva. Para copiar transparencias directamente sobre placas de circuito con recubrimiento, ofreciendo una alta resolución. Facilita también la creación de heliograbados y la transferencia de elementos fotográficos Código EAN: 5412386060625
