# TRANSPARENT 21 - Transparencia directa de esquemas de circuitos impresos - de CRC

- Propiedad del archivo: CONSTRUNARIO
- Formato: FIEBDC-3/2012
- Programa: Construnario Versión 3.51
- Fecha de los precios: 26/11/2018
- Divisa: EUR

**79509_AA** u TRANSPARENT 21 - Transparencia directa de esquemas de circuitos impresos - de CRC
Spray para transferencias. Los esquemas de conexiones eléctricas y los planos pueden hacerse transparentes y traslúcidos a la luz ultravioleta, permitiendo copiarlos directamente sobre superficies tratadas con Positiv 20. Código EAN: 5412386795091
