# ANTI SPATTER IND - Antiproyecciones de soldadura - 500 ml - de CRC

- Propiedad del archivo: CONSTRUNARIO
- Formato: FIEBDC-3/2012
- Programa: Construnario Versión 3.51
- Fecha de los precios: 26/11/2018
- Divisa: EUR

**32318_AC** u ANTI SPATTER IND - Antiproyecciones de soldadura - 500 ml - de CRC
Evita la adhesión de las proyecciones de soldadura. Protege la superficie metálica, boquillas de soldadura y plantillas. Libre de silicona. Contiene inhibidores de corrosión. Código EAN: 5412386059360
