# ANTI SPATTER PASTE - Antiproyecciones de soldadura. Sin silicona. Pasta - de CRC

- Propiedad del archivo: CONSTRUNARIO
- Formato: FIEBDC-3/2012
- Programa: Construnario Versión 3.51
- Fecha de los precios: 26/11/2018
- Divisa: EUR

**10747_AA** u ANTI SPATTER PASTE - Antiproyecciones de soldadura. Sin silicona. Pasta - de CRC
Pasta antiadherente de proyecciones de soldadura. Producto 100 % activo, sin disolventes ni agua. Evita la obstrucción de la boquilla de soldadura. Libre de silicona. Fácil de usar Código EAN: 5412386457166
