# HIGH SPEED GREASE - de CRC

- Propiedad del archivo: CONSTRUNARIO
- Formato: FIEBDC-3/2012
- Programa: Construnario Versión 3.51
- Fecha de los precios: 26/11/2018
- Divisa: EUR

**32142-AA** u HIGH SPEED GREASE - de CRC
Grasa litio sintética para aplicaciones alta velocidad incluso a bajas temperaturas. Excelente resistencia al agua. No corrosivo. Permite arranques a temperaturas bajas extremas. Aplicar en una superficie limpia y seca. No mezclar con otros productos. Código EAN: 5412386057878
