# HIGH TEMPERATURE GREASE - Grasa alta temperatura - 100 ml - de CRC

- Propiedad del archivo: CONSTRUNARIO
- Formato: FIEBDC-3/2012
- Programa: Construnario Versión 3.51
- Fecha de los precios: 26/11/2018
- Divisa: EUR

**30570-AA** u HIGH TEMPERATURE GREASE - Grasa alta temperatura - 100 ml - de CRC
Grasa compleja de litio para temperaturas de hasta 200ºC. Recomendado para rodamientos en motores y lubricación de larga duración. Código EAN: 5412386413049
