# LOW TEMP GREASE - de CRC

- Propiedad del archivo: CONSTRUNARIO
- Formato: FIEBDC-3/2012
- Programa: Construnario Versión 3.51
- Fecha de los precios: 26/11/2018
- Divisa: EUR

**32144-AA** u LOW TEMP GREASE - de CRC
Grasa sintética para rodamientos de alto rendimiento y a temperaturas ultra bajas. Ideal para movimientos suaves y precisos. Excelente resistencia al agua. Amortigua las vibraciones. Seguro en la mayoría de las gomas, plásticos y revestimientos. Probar en materiales sensibles o tensionados antes de usar. Código EAN: 5412386057892
