# GRASA MULTIUSO - Grasa multiuso universal resistente a alta presión a base de jabón de litio - 5 kg - de CRC

- Propiedad del archivo: CONSTRUNARIO
- Formato: FIEBDC-3/2012
- Programa: Construnario Versión 3.51
- Fecha de los precios: 26/11/2018
- Divisa: EUR

**30569-AA** u GRASA MULTIUSO - Grasa multiuso universal resistente a alta presión a base de jabón de litio - 5 kg - de CRC
Grasa lubricante de jabón de litio- EP (extrema presión). Indicado para rodamientos, guías,etc con rangos de velocidad comunes. Los aditivos EP hacen la grasa adecuada para aplicaciones en las que pueden ocurrir impactos de carcas y vibraciones. Código EAN: 5412386412486
