# SILICONE GREASE - Grasa de silicona. Resistencia a temperatura -40ºC a +200ºC - 100 ml - de CRC

- Propiedad del archivo: CONSTRUNARIO
- Formato: FIEBDC-3/2012
- Programa: Construnario Versión 3.51
- Fecha de los precios: 26/11/2018
- Divisa: EUR

**32086-AB** u SILICONE GREASE - Grasa de silicona. Resistencia a temperatura -40ºC a +200ºC - 100 ml - de CRC
Lubricante, aislante y protector. Grasa base silicona blanca para lubricar piezas móviles y para sellar juntas. Excelente estabilidad química y térmica entre -40ºC y +200ºC. No adhesivo, repele el agua y no daña las piezas. Código EAN: 5412386036378
