# SPINDLE GREASE - Grasa para husillos y rodamientos lineales. Hasta 450ºC - 500 ml - de CRC

- Propiedad del archivo: CONSTRUNARIO
- Formato: FIEBDC-3/2012
- Programa: Construnario Versión 3.51
- Fecha de los precios: 26/11/2018
- Divisa: EUR

**32341-AA** u SPINDLE GREASE - Grasa para husillos y rodamientos lineales. Hasta 450ºC - 500 ml - de CRC
Excelente resistencia al agua y amplio rango de temperatura operacional. Produce un coeficiente de fricción muy bajo. Reduce los problemas de adhesión deslizante y proporciona una lubricación duradera. No gotea y previene el gripaje y el desgaste. Alto nivel EP (presión extrema) y propiedades anti desgaste. Se puede utilizar en carriles de guías, deslizadores, husillos de movimientos lentos para transmisión de potencia Código EAN: 5412386059643
