# SUPER ADHESIVE GREASE - Grasa de litio para condiciones extremas - de CRC

- Propiedad del archivo: CONSTRUNARIO
- Formato: FIEBDC-3/2012
- Programa: Construnario Versión 3.51
- Fecha de los precios: 26/11/2018
- Divisa: EUR

**30589-AA** u SUPER ADHESIVE GREASE - Grasa de litio para condiciones extremas - de CRC
Grasa con propiedades altas de adhesión. Se adhiere muy bien a las superficies de metal. No se elimina con los lavados, resiste la la humedad y la suciedad. Tiene excelentes propiedades de protección contra la corrosión. Código EAN: 5412386416453
