# SYNTHETIC GREASE - de CRC

- Propiedad del archivo: CONSTRUNARIO
- Formato: FIEBDC-3/2012
- Programa: Construnario Versión 3.51
- Fecha de los precios: 26/11/2018
- Divisa: EUR

**32637-AA** u SYNTHETIC GREASE - de CRC
Synthetic grease es una grasa sintética de altas prestaciones. Soporta presiones extremas. Amplio rango de temperatura (-40ºC a 180ºC). Es seca, no gotea y resiste al agua fría y templada. Es segura con gomas, plásticos y revestimientos. Posee inhibidores de corrosión. Código EAN: 5412386062452
