# WHITE LITHIUM GREASE - Grasa blanca de Litio con PTFE. - de CRC

- Propiedad del archivo: CONSTRUNARIO
- Formato: FIEBDC-3/2012
- Programa: Construnario Versión 3.51
- Fecha de los precios: 26/11/2018
- Divisa: EUR

**30515-AD** u WHITE LITHIUM GREASE - Grasa blanca de Litio con PTFE. - de CRC
Se rocía como un aceite, se fija como una grasa. Proporciona una lubricación duradera a todas las piezas móviles. Reduce la fricción y el desgaste. Deja una película blanca visible resistente al agua. Seca. No descuelga. Código EAN: 5412386059216
