# ALU PASTE - de CRC

- Propiedad del archivo: CONSTRUNARIO
- Formato: FIEBDC-3/2012
- Programa: Construnario Versión 3.51
- Fecha de los precios: 26/11/2018
- Divisa: EUR

**32147_AC** u ALU PASTE - de CRC
Pasta de montaje de piezas y superficies de acero deslizante.Suaviza superficies rugosas. Resistencia a altas temperaturas.Previene el agarrotamiento. Aplicar en una superficie limpia y seca. Código EAN: 5412386059568
