# COOPER PASTE - Pasta de cobre. Antigripante. Alta temperatura - 100 ml - de CRC

- Propiedad del archivo: CONSTRUNARIO
- Formato: FIEBDC-3/2012
- Programa: Construnario Versión 3.51
- Fecha de los precios: 26/11/2018
- Divisa: EUR

**10690_AB** u COOPER PASTE - Pasta de cobre. Antigripante. Alta temperatura - 100 ml - de CRC
Lubricante antigripante para alta temperatura.CRC COPPER PASTE es una pasta de color cobre suave, basada en polvo de cobre micronizado, y un paquete de aditivos antioxidantes sinérgicos, anticorrosión y antidesgaste Código EAN: 5412386017681
