# GRAPHITE ASSEMBLY PASTE + MoS2 - Lubricante de Grafito y MoS2. Hasta 650ºC - de CRC

- Propiedad del archivo: CONSTRUNARIO
- Formato: FIEBDC-3/2012
- Programa: Construnario Versión 3.51
- Fecha de los precios: 26/11/2018
- Divisa: EUR

**32639_AA** u GRAPHITE ASSEMBLY PASTE + MoS2 - Lubricante de Grafito y MoS2. Hasta 650ºC - de CRC
Pasta lubricante con MoS2 y grafito resistente a altas temperaturas y presiones extremas. Facilita el montaje y el desmontaje. Previene el desgaste por fricción. Lubricante de arranque. Código EAN: 5412386062476
