# METAL FREE PASTE - Antigripante para alta temperatura, libre de metal - de CRC

- Propiedad del archivo: CONSTRUNARIO
- Formato: FIEBDC-3/2012
- Programa: Construnario Versión 3.51
- Fecha de los precios: 26/11/2018
- Divisa: EUR

**30344_AC** u METAL FREE PASTE - Antigripante para alta temperatura, libre de metal - de CRC
Pasta antigripante base cerámica. Color blanco. Sobrepasa los máximos límites de temperura de los materiales convencionales. Indicado para los materiales metálicos más comunes. De -40ºC hasta 1400ºC Código EAN: 5412386434402
