# DRY MOLY LUBE - Lubricante seco con MoS2. Extrema presión - de CRC

- Propiedad del archivo: CONSTRUNARIO
- Formato: FIEBDC-3/2012
- Programa: Construnario Versión 3.51
- Fecha de los precios: 26/11/2018
- Divisa: EUR

**32660_AA** u DRY MOLY LUBE - Lubricante seco con MoS2. Extrema presión - de CRC
Lubricante seco con MoS2. Resistente a alta presión, película seca con MoS2 para lubricación metal con metal donde una película aceitosa no es aceptada. Código EAN: 5412386062629
