# NF ELECTRONIC CLEANER - limpiador de contactos no inflamable - 250 ml - de CRC

- Propiedad del archivo: CONSTRUNARIO
- Formato: FIEBDC-3/2012
- Programa: Construnario Versión 3.51
- Fecha de los precios: 26/11/2018
- Divisa: EUR

**33116_AA** u NF ELECTRONIC CLEANER - limpiador de contactos no inflamable - 250 ml - de CRC
Único limpiador de precisión no inflamable , adecuado para limpieza y desengrase de todo tipo de componentes eléctricos y electrónicos donde una parada del equipo es imposible o supone un alto coste. CRC N.F. Electronic Cleaner es base disolvente, no inflamable, de secado rápido Código EAN: 5412386068881
