# INDUSTRIAL CLEANER 500 ML - de CRC

- Propiedad del archivo: CONSTRUNARIO
- Formato: FIEBDC-3/2012
- Programa: Construnario Versión 3.51
- Fecha de los precios: 26/11/2018
- Divisa: EUR

**32752_AA** u INDUSTRIAL CLEANER 500 ML - de CRC
Desengrasante general de evaporación rápida. Residuo 0 Código EAN: 5412386064838
