# 5-56 + PTFE Clever-Straw 500 ML - de CRC

- Propiedad del archivo: CONSTRUNARIO
- Formato: FIEBDC-3/2012
- Programa: Construnario Versión 3.51
- Fecha de los precios: 26/11/2018
- Divisa: EUR

**33199_AB** u 5-56 + PTFE Clever-Straw 500 ML - de CRC
Lubricante multiuso de alto rendimiento con PTFE. Nuevo Difusor Contiene PTFE para una función de lubricación prolongada en condiciones industriales. Funciona muy bien cuando se producen movimientos frecuentes de arranque, parada y alternancia. Desplaza la humedad y previene los fallos eléctricos. Proporciona una buena protección contra la corrosión. Máxima capacidad de penetración para desbloquear conexiones roscadas o superficies metálicas agarrotadas. Limpia y protege las superficies contaminadas por mecanizado o por manipulación. Código EAN: 5412386068775
