# CHAIN LUBE IND 500 ML - de CRC

- Propiedad del archivo: CONSTRUNARIO
- Formato: FIEBDC-3/2012
- Programa: Construnario Versión 3.51
- Fecha de los precios: 26/11/2018
- Divisa: EUR

**33237_AA** u CHAIN LUBE IND 500 ML - de CRC
Lubricante sintético adhesivo para cadenas con PTFE. Efecto espuma. Alta penetración. Lubricante en espuma de alto rendimiento que contiene PTFE. CRC Chain Lube IND es compatible con juntas tóricas, altamente resistente al agua y previene la corrosión. Excelente lubricante para cadenas en un entorno industrial. No inflamable. Código EAN: 5412386069079
