# ECO COLD CLEANER 500 ML - Limpiador de evaporación rápida, no clorado - de CRC

- Propiedad del archivo: CONSTRUNARIO
- Formato: FIEBDC-3/2012
- Programa: Construnario Versión 3.51
- Fecha de los precios: 27/11/2018
- Divisa: EUR

**31908-AA** u ECO COLD CLEANER 500 ML - Limpiador de evaporación rápida, no clorado - de CRC
Limpiador de evaporación rápida, no clorado. Disolvente desengrasante enérgico de secado rápido. Eco Cold Cleaner penetra rápidamente y elimina la suciedad y contaminación consiguiendo mejorar el trabajo de los equipos mecánicos. Mejora el rendimiento general. Diseñado para aplicaciones donde no se pueden utilizar disolventes inflamables. Código EAN: 5412386035555
