# ECO FOAM CLEANER FPS 500 ML - Limpiador desengrasante en espuma de gran potencia, biodegradable - de CRC

- Propiedad del archivo: CONSTRUNARIO
- Formato: FIEBDC-3/2012
- Programa: Construnario Versión 3.51
- Fecha de los precios: 27/11/2018
- Divisa: EUR

**10278-AG** u ECO FOAM CLEANER FPS 500 ML - Limpiador desengrasante en espuma de gran potencia, biodegradable - de CRC
Desengrasante en espuma, base agua, biodegradable y de alto rendimiento. Elimina grasa, aceite, resina y residuos secos de cualquier superficie lavable. Estable, fórmula anti-goteo: ideal para superficies verticales. Registro NSF - A1. Código EAN: 5412386059421
