# ECO Multi Grease 500 ML - Grasa multiuso biodegradable. Jabón de Litio EP. -40ºC hasta 150ºC - de CRC

- Propiedad del archivo: CONSTRUNARIO
- Formato: FIEBDC-3/2012
- Programa: Construnario Versión 3.51
- Fecha de los precios: 27/11/2018
- Divisa: EUR

**31912-AA** u ECO Multi Grease 500 ML - Grasa multiuso biodegradable. Jabón de Litio EP. -40ºC hasta 150ºC - de CRC
Grasa multi uso biodegradable EP con aceite de éster sintético y aditivos no perjudiciales para el medio ambiente. Excelente estabilidad mecánica y resistencia al agua ofreciendo buenas propiedades anti corrosión. Propiedades de extrema presión y antidesgaste sin aditivos tóxicos. Amplio rango de temperatura operacional: -40ºC +150ºC, también para aplicaciones de alta velocidad. El producto es adecuado para rodamientos de bola, juntas y lubricación en general (cojinetes de ruedas, cojinetes de rodillos, juntas y lubricación de cualquier parte mecánica, equipos agrícolas y vehículos todo terreno). Código EAN: 5412386035845
