# CHAIN LUBE FPS 500 ML - Lubricante de cadenas en espuma alto rendimiento con PTFE - de CRC

- Propiedad del archivo: CONSTRUNARIO
- Formato: FIEBDC-3/2012
- Programa: Construnario Versión 3.51
- Fecha de los precios: 27/11/2018
- Divisa: EUR

**33236-AA** u CHAIN LUBE FPS 500 ML - Lubricante de cadenas en espuma alto rendimiento con PTFE - de CRC
Lubricante, efecto espuma, de alto rendimiento con PTFE. Buena adhesión y capaza de soportar cargas. Altamente resistente a salpicaduras de agua. Previene de la corrosión. Registro NSF - H1. Código EAN: 5412386069062
