# FOODKLEEN FPS 5 L ESP - Limpiador desengrasante alto rendimiento - de CRC

- Propiedad del archivo: CONSTRUNARIO
- Formato: FIEBDC-3/2012
- Programa: Construnario Versión 3.51
- Fecha de los precios: 27/11/2018
- Divisa: EUR

**20119-AA** u FOODKLEEN FPS 5 L ESP - Limpiador desengrasante alto rendimiento - de CRC
Limpiador /Desengrasante enérgico Biodegradable.No clorado. Para uso en equipos de procesos de alimentación y en procesos de productos no comestibles. Disuelve y elimina la grasa, aceite, lubricantes, alquitrán y otros contaminantes. Código EAN: 5412386001925
