# STRIPING PAINT AZUL 500ML - Marcador de líneas - de CRC

- Propiedad del archivo: CONSTRUNARIO
- Formato: FIEBDC-3/2012
- Programa: Construnario Versión 3.51
- Fecha de los precios: 27/11/2018
- Divisa: EUR

**11676-AA** u STRIPING PAINT AZUL 500ML - Marcador de líneas - de CRC
Pintura para trazado de líneas. Secado rápido para líneas permanentes en interior y exterior. Alta resistencia a la intemperie y al tráfico. Aplicación manual (botón blanco) o con máquina (botón amarillo). Código EAN: 5412386061332
