# ANTISLIP TRANSPARENTE 500 ML - Pintura antideslizante transparente - de CRC

- Propiedad del archivo: CONSTRUNARIO
- Formato: FIEBDC-3/2012
- Programa: Construnario Versión 3.51
- Fecha de los precios: 27/11/2018
- Divisa: EUR

**33113-AC** ANTISLIP TRANSPARENTE 500 ML - Pintura antideslizante transparente - de CRC
Pintura antideslizante transparente Código EAN: 5412386068072
