# NSR SENSITIVE 500 ML - Desmoldeante sin silicona - de CRC

- Propiedad del archivo: CONSTRUNARIO
- Formato: FIEBDC-3/2012
- Programa: Construnario Versión 3.51
- Fecha de los precios: 27/11/2018
- Divisa: EUR

**32960-AA** u NSR SENSITIVE 500 ML - Desmoldeante sin silicona - de CRC
Agente desmoldeante sin silicona para plásticos sensibles que se pueden pintar. Agente desmoldeante para plásticos y gomas. • Película incolora • No interfiere en operaciones después del moldeo como pintado, imprimado, pegado o cubrición • Temperatura operacional hasta +150°C • Ofrece un deslizamiento excepcional durante el desmoldeo de polímeros sensibles a la rotura por estrés • Un excelente deslizamiento permite que se puedan hacer formas complicadas con movimientos rápidos Código EAN: 5412386065620
