# NSR MULTI 500 ML - Desmoldeante sin silicona - de CRC

- Propiedad del archivo: CONSTRUNARIO
- Formato: FIEBDC-3/2012
- Programa: Construnario Versión 3.51
- Fecha de los precios: 27/11/2018
- Divisa: EUR

**33234-AA** u NSR MULTI 500 ML - Desmoldeante sin silicona - de CRC
Desmoldeante sin silicona de uso general para todo tipo de termoplásticos. Película húmeda. Hasta 200ºC Código EAN: 5412386069161
