# CLEANER 601 200 ML - Limpiador equipos ofimáticos - de CRC

- Propiedad del archivo: CONSTRUNARIO
- Formato: FIEBDC-3/2012
- Programa: Construnario Versión 3.51
- Fecha de los precios: 27/11/2018
- Divisa: EUR

**72809-AE** u CLEANER 601 200 ML - Limpiador equipos ofimáticos - de CRC
Limpiador multiusos suave. Limpieza de componentes electrónicos, tarjetas de circuitos impresos y mecanismos de precisión sobre todo en caso de plásticos delicados como poliestireno y policarbonato. Código EAN: 5412386060502
