# SOLVENT 50 II KOC 5 L - Eliminador de adhesivos - de CRC

- Propiedad del archivo: CONSTRUNARIO
- Formato: FIEBDC-3/2012
- Programa: Construnario Versión 3.51
- Fecha de los precios: 27/11/2018
- Divisa: EUR

**81032-AA** u SOLVENT 50 II KOC 5 L - Eliminador de adhesivos - de CRC
Para despegar con facilidad las etiquetas autoadhesivas. Despegar etiquetas autoadhesivas siempre es una tarea que lleva mucho tiempo. Si la eliminación mecánica de etiquetas puede rayar la superficie, entonces LABEL OFF 50 es la solución ideal. LABEL OFF 50 ahorra tiempo, trabajo y dinero. Actúa sobre el adhesivo, neutralizando su adhesión. Características: + Un potente agente disolvente para todas las etiquetas autoadhesivas de papel. + Despega los autoadhesivos rápida y suavemente de superficies como el cristal, la porcelana, el metal, el papel, el cartón, la madera, etc. + Elimina fácilmente grasas naturales, resinas, marcas de dedos. Código EAN: 5412386810329
