# KONTAKT 60 400 ML - Limpieza de contactos con óxido - de CRC

- Propiedad del archivo: CONSTRUNARIO
- Formato: FIEBDC-3/2012
- Programa: Construnario Versión 3.51
- Fecha de los precios: 27/11/2018
- Divisa: EUR

**70013-AG** u KONTAKT 60 400 ML - Limpieza de contactos con óxido - de CRC
Desoxidación de contactos. Disuelve las capas de óxido, restaurando los contactos metálicos. Los contactos alcanzan unas condiciones óptimas cuando los residuos disueltos con KONTAKT 60 se eliminan mediante pulverización con KONTAKT WL , protegiéndolos a continuación con KONTAKT 61. Código EAN: 5412386058677
