# KONTAKT PCC 200 ML - Limpiador de restos de soldadura - de CRC

- Propiedad del archivo: CONSTRUNARIO
- Formato: FIEBDC-3/2012
- Programa: Construnario Versión 3.51
- Fecha de los precios: 27/11/2018
- Divisa: EUR

**84009-AH** u KONTAKT PCC 200 ML - Limpiador de restos de soldadura - de CRC
Disolvente de residuos de fundente. Elimina los residuos de fundente de los ensamblajes electrónicos, mediante un pincel aplicador para reforzar la limpieza mediante acción mecánica. Compatible con revestimientos resistentes a la soldadura y con la mayoría de los materiales y componentes de base de las tarjetas de circuitos impresos. Código EAN: 5412386058592
