# KONTAKT WL 200 ML - Limpiador desengrasante para la ingeniería electrónica - de CRC

- Propiedad del archivo: CONSTRUNARIO
- Formato: FIEBDC-3/2012
- Programa: Construnario Versión 3.51
- Fecha de los precios: 27/11/2018
- Divisa: EUR

**71009-AH** u KONTAKT WL 200 ML - Limpiador desengrasante para la ingeniería electrónica - de CRC
Lavado en spray. Arrastra las partículas disueltas de óxido, de grasa y de suciedad (después del tratamiento con Kontakt 60). Eficaz agente limpiador y desengrasante para equipos eléctricos, circuitos impresos y componentes electrónicos Código EAN: 5412386058646
