# KOC LABEL OFF 50 200 ML - Eliminador de adhesivos - de CRC

- Propiedad del archivo: CONSTRUNARIO
- Formato: FIEBDC-3/2012
- Programa: Construnario Versión 3.51
- Fecha de los precios: 27/11/2018
- Divisa: EUR

**81009-AM** u KOC LABEL OFF 50 200 ML - Eliminador de adhesivos - de CRC
Eliminador de etiquetas de papel. Para despegar etiquetas de papel autoadhesivas de equipos de oficina,cables,cajas,componentes, artículos de hogar,... Probar su compatibilidad con los plásticos antes de su uso. Código EAN: 5412386058691
