# SCREEN TFT 200 ML - Limpiador de pantallas TFT y LCD - de CRC

- Propiedad del archivo: CONSTRUNARIO
- Formato: FIEBDC-3/2012
- Programa: Construnario Versión 3.51
- Fecha de los precios: 27/11/2018
- Divisa: EUR

**80715-AI** u SCREEN TFT 200 ML - Limpiador de pantallas TFT y LCD - de CRC
Screen TFT es una espuma limpiadora especial para pantallas TFT y equipos LCD. Este limpiador no contiene disolventes, tales como alcohol o amoniaco y es por tanto adecuado para limpiar pantallas TFT y para uso doméstico en limpieza de PCs, PDA's, ordenadores portátiles, videocámaras, sistemas GPS,... Screen TFT se puede usar también para la limpieza de pantallas táctiles, CD's, scanners, copiadoras, etc. Código EAN: 5412386058707
