# SURFACE 95 200 ML - Limpiador exterior de equipos de ofimática - de CRC

- Propiedad del archivo: CONSTRUNARIO
- Formato: FIEBDC-3/2012
- Programa: Construnario Versión 3.51
- Fecha de los precios: 27/11/2018
- Divisa: EUR

**86109-AE** u SURFACE 95 200 ML - Limpiador exterior de equipos de ofimática - de CRC
Limpiador eficaz para equipos modernos de oficina. Limpiador altamente eficaz,ideal para carcasas, teclados, fotocopiadoras, mobiliario y demás equipos de oficina.Elimina la grasa,la suciedad y las manchas de las superficies de todo tipo de plásticos y metales,dejando una película antiestática Código EAN: 5412386061424
