# TUNER 600 200 ML - Limpiador de contactos - de CRC

- Propiedad del archivo: CONSTRUNARIO
- Formato: FIEBDC-3/2012
- Programa: Construnario Versión 3.51
- Fecha de los precios: 27/11/2018
- Divisa: EUR

**71809-AG** u TUNER 600 200 ML - Limpiador de contactos - de CRC
Limpiador para la electrónica de consumo. Especialmente formulado para la limpieza de equipos eléctricos, componentes electrónicos y tarjetas de circuitos impresos en equipos de alta frecuencia con piezas de plástico sensible Código EAN: 5412386061417
