# VIDEO 90 200 ML - Limpiador de cabezales magnéticos - de CRC

- Propiedad del archivo: CONSTRUNARIO
- Formato: FIEBDC-3/2012
- Programa: Construnario Versión 3.51
- Fecha de los precios: 27/11/2018
- Divisa: EUR

**72309-AC** u VIDEO 90 200 ML - Limpiador de cabezales magnéticos - de CRC
Limpiador de cabezales magnéticos. Limpiador especial para equipos registradores en cinta, en caso de cintas rayadas o que la suciedad u otros contaminantes afecten la calidad de la imagen o sonido. Compatible con todo tipo de materiales de uso común en equipos de imagen y sonido Código EAN: 5412386723094
