# DEGREASER 65 200 ML - Desengrasante para motores y equipos eléctricos y electrónicos - de CRC

- Propiedad del archivo: CONSTRUNARIO
- Formato: FIEBDC-3/2012
- Programa: Construnario Versión 3.51
- Fecha de los precios: 27/11/2018
- Divisa: EUR

**11309-AF** u DEGREASER 65 200 ML - Desengrasante para motores y equipos eléctricos y electrónicos - de CRC
Limpiador para equipos mecánicos y eléctricos. Limpiador y desengrasante de alto rendimiento que se emplea siempre que sustancias a base de grasa o aceite puedan interferir el buen funcionamiento de un equipo eléctrico o mecánico. Código EAN: 5412386060519
