# FERROKLEEN-LIMPIAOXIDO 1 KG - Limpiador de óxido - de CRC

- Propiedad del archivo: CONSTRUNARIO
- Formato: FIEBDC-3/2012
- Programa: Construnario Versión 3.51
- Fecha de los precios: 11/12/2018
- Divisa: EUR

**30112-AA** u FERROKLEEN-LIMPIAOXIDO 1 KG - Limpiador de óxido - de CRC
Limpiador de óxido y cal en metales ferrosos Código EAN: 5412386007170
