# 5-56 CLEVERSTRAW EN CAJA EXPOSITORA 250 ML - Lubricante multiuso con difusor especial - de CRC

- Propiedad del archivo: CONSTRUNARIO
- Formato: FIEBDC-3/2012
- Programa: Construnario Versión 3.51
- Fecha de los precios: 27/11/2018
- Divisa: EUR

**33025-DS** u 5-56 CLEVERSTRAW EN CAJA EXPOSITORA 250 ML - Lubricante multiuso con difusor especial - de CRC
Aerosol multiuso. Afloja las partes oxidadas y permite arrancar los motores mojados inmediatamente. Su fórmula penetra rápidamente y previene fallos eléctricos. CRC 5-56 también protege contra la corrosión y posee incluso propiedades limpiadoras. CARACTERÍSTICAS • Protección temporal de las piezas metálicas durante el almacenamiento • Protección de metales y aleaciones contra la corrosión • Desplaza y repele el agua y la humedad • Afloja las piezas metálicas agarrotadas por la suciedad, la corrosión y la grasa seca • Tubo largo de extensión para aplicaciones precisas • Necesario para cualquier caja de herramientas APLICACIONES • Partes inmovilizadas y oxidadas • Limpieza de plásticos • Desplaza la humedad • Tratamiento de la superficie • Piezas agarrotadas y oxidadas • Bisagras de puertas • Artículos de plástico • Tuercas y tornillos • Piezas oxidadas • Equipamiento de jardinería Código EAN: 5412386066092
