# COCKPIT MATT 250 ML - Limpia salpicaderos mate - de CRC

- Propiedad del archivo: CONSTRUNARIO
- Formato: FIEBDC-3/2012
- Programa: Construnario Versión 3.51
- Fecha de los precios: 27/11/2018
- Divisa: EUR

**33007-AC** u COCKPIT MATT 250 ML - Limpia salpicaderos mate - de CRC
"La silicona añadida limpia y renueva todo tipo de plásticos y gomas en el interior del coche. Mientras se limpia (el salpicadero), el producto dejará una película impermeable, transparente y brillante que no mancha, para proteger el interior de coche del decoloramiento del color y endurecimiento causados por el ozono, los rayos UV y el oxígeno. Simplemente renueva el salpicadero del coche en unos segundos. CARACTERÍSTICAS • Limpia, renueva y protege • Deja una película repelente al agua • Renueva el interior del coche • Elimina las manchas • Olor fresco • Inofensivo con las gomas y los plásticos APLICACIONES • Pule y abrillanta salpicaderos, paragolpes, alerones, techos de vinilo, … • Limpia todo tipo de plásticos y gomas • No utilizar en el volante ni en la caja de cambios Código EAN: 5412386066689
