# COCKPIT SHINE 250 ML - Limpia salpicaderos brillante - de CRC

- Propiedad del archivo: CONSTRUNARIO
- Formato: FIEBDC-3/2012
- Programa: Construnario Versión 3.51
- Fecha de los precios: 27/11/2018
- Divisa: EUR

**33008-AC** u COCKPIT SHINE 250 ML - Limpia salpicaderos brillante - de CRC
Un limpiador en aerosol seco, no graso que sirve para proteger el interior de los coches. Principalmente para la limpieza de los salpicaderos, vinilos, plástico, goma, madera e imitación a piel. La superficie se limpia fácilmente con un paño sin pelusas, sin necesidad de agua. CARACTERÍSTICAS • Producto seco, no aceitoso • Limpia y protege • No contiene silicona • Proporciona un fresco olor a naranja APLICACIONES • Para todo tipo de plásticos, gomas, madera, cuadros de mando, vinilos e imitaciones de piel en coches, camiones, barcos,… • No utilizar en el volante ni en el cambio de marchas Código EAN: 5412386066733
