# GLASS CLEAN 250 ML - Limpia cristales en espuma - de CRC

- Propiedad del archivo: CONSTRUNARIO
- Formato: FIEBDC-3/2012
- Programa: Construnario Versión 3.51
- Fecha de los precios: 27/11/2018
- Divisa: EUR

**33009-AC** u GLASS CLEAN 250 ML - Limpia cristales en espuma - de CRC
"Limpiador muy efectivo y biodegradable para todo tipo de cristales que elimina las marcas de grasa, alquitrán e insectos. Puede tener varios usos: ventanas, faros delanteros y parachoques. La sustancia espumosa proporciona al producto más tiempo para disolver la suciedad. CARACTERÍSTICAS • Biodegradable • Rápida eliminación de contaminantes • Espuma estable efectiva • No deja película • Acabado brillante • Garantiza un buen acabado APLICACIONES • Parabrisas • Ventanas, tanto interior como exterior • Espejos • Faros delanteros Código EAN: 5412386066917
