# MOTOR CLEAN 250 ML - Limpiador externo de motores. Desengrasante - de CRC

- Propiedad del archivo: CONSTRUNARIO
- Formato: FIEBDC-3/2012
- Programa: Construnario Versión 3.51
- Fecha de los precios: 27/11/2018
- Divisa: EUR

**33011-AC** u MOTOR CLEAN 250 ML - Limpiador externo de motores. Desengrasante - de CRC
"Limpia y desengrasa cualquier tipo de motor y hace que parezcan nuevos. La potente fórmula de rápida acción elimina alquitrán, aceite y grasa de la parte exterior del motor. Simplemente pulverizar y enjuagar. La fórmula de rápida acción le hará ahorrar mucho tiempo. Sugerimos proteger el motor utilizando CRC 5-56 posteriormente. CARACTERÍSTICAS • Limpia y desengrasa todo tipo de motores • Se elimina fácilmente con agua • Fácil de usar con un práctico pulverizador de aerosol • Fórmula de acción rápida • Muy efectivo APLICACIONES • Todo tipo de motores de automóviles y camiones • Cortadoras de césped • Maquinaria de jardín Código EAN: 5412386066788
