# TEXTILE CLEAN 250 ML - Limpia tapicerías en espuma - de CRC

- Propiedad del archivo: CONSTRUNARIO
- Formato: FIEBDC-3/2012
- Programa: Construnario Versión 3.51
- Fecha de los precios: 27/11/2018
- Divisa: EUR

**33013-AC** u TEXTILE CLEAN 250 ML - Limpia tapicerías en espuma - de CRC
Una formula especial de espuma que elimina las manchas y la suciedad de la tapicería, alfombras, tela, vinilo y cuero. Es perfecto para el cuidado del coche o para el uso diario en el hogar. Este producto asegura una sensación fresca y limpia en la zona aplicada. CARACTERÍSTICAS • Fórmula de espuma estable • Penetra rápidamente • Fácil de usar APLICACIONES • Alfombras • Tejidos y tapicerías • Asientos • Revestimientos de techo • Paneles de puertas Código EAN: 5412386066962
