# TIRE SHINE 250 ML - Limpiador y abrillantador de neumáticos en espuma - de CRC

- Propiedad del archivo: CONSTRUNARIO
- Formato: FIEBDC-3/2012
- Programa: Construnario Versión 3.51
- Fecha de los precios: 27/11/2018
- Divisa: EUR

**33012-AC** u TIRE SHINE 250 ML - Limpiador y abrillantador de neumáticos en espuma - de CRC
El producto más efectivo para limpiar y proteger cualquier tipo de neumático. Su espuma activa proporciona un resultado brillante. No es necesario lavar o limpiar. Si está buscando una forma sencilla y rápida de limpiar los neumáticos, CRC Tire Shine es la mejor opción para que parezcan nuevos. Definitivamente es el mejor cuidado de los neumáticos en un solo paso que usted necesita. CARACTERÍSTICAS • Penetra y limpia la superficie exterior de neumático • Al secar deja una película brillante transparente • Flexibiliza el caucho • Protege contra la decoloración y desgaste • Funciona simplemente pulverizando el neumático, sin limpiar ni lavar • Deja una película inerte que impide la acumulación de suciedad • No influye en el comportamiento de la conducción y del frenado cuando se aplica correctamente • La pulverización no afecta a la pintura ni a las superficies de las ruedas APLICACIONES • Coches • Camiones • Karts • Autobuses • No recomendado para vehículos de 2 ruedas • Usar solo en un lado del neumático Código EAN: 5412386066856
